# Vorarbeiten Bodenarbeiten
Angebotsaufforderung (GAEB 90, DA83)
Währung: EUR
Auftraggeber: Cocivio Immobilien GmbH

## S-EPA Vorarbeiten Bodenarbeiten CG
Datum: 10.02.25

### Bereich 01 S-EPA Vorarbeiten Boden

*Hinweis*
A1) ALLGEMEINES

In den Positionen dieses Leistungsverzeichnisses sind
Wohnungsmodernisierungen beschrieben.

Dem Einheitspreisabkommen liegen die "Zusätzliche
Vertragsbedingungen für die Ausführung von
Bauleistungen (Z-VOB/B)" der Covivio Immobilien GmbH
zugrunde. Für sich auf dieses EPA beziehende
Einzelaufträge (Leistungsabrufe) gelten die
Vertragsbedingungen in jedem Einzelfall als vereinbart.
Sofern zukünftig als Ersatz für die aktuell gültigen
Z-VOB/B mit dem Auftragnehmer (AN) neue Z-VOB/B
vereinbart werden, gelten für nach Gültigkeitsbeginn
die neuen Z-VOB/B beauftragte Leistungen ausschließlich
die neuen Z-VOB/B.

Für nach diesem Einheitspreisabkommen ausgeführte
Leistungen gelten, ergänzend zur den jeweiligen
Leistungsbeschreibungen der einzelnen Positionen, bei
evtl. Widersprüchen in nachfolgend genannter
Reihenfolge, folgende Bedingungen:

1. diese "allgemeine Vorbemerkungen für
Einheitspreisabkommen" (A)
2. die sich anschließenden "allgemeine technische
Vorbemerkungen" (B)
3. die sich anschließenden "besondere technische
Vorbemerkungen" (für dieses Gewerk) (C)
4. die "Zusätzliche Vertragsbedingungen für die
Ausführung von Bauleistungen Z-VOB/B"
5. Baustellenordnung der Covivio Immobilien GmbH in der
jeweils gültigen Fassung

Mit Unterzeichnung des EPA erklärt der AN, dass von ihm
sämtliche gesetzlichen, behördlichen und Beruf
genossenschaftlichen Auflagen erfüllt werden, die zur
Ausführung der im EPA beschriebenen Leistungen
erforderlich sind.

Es dürfen nur solche Materialien verwendet werden, über
die der AN das uneingeschränkte Eigentumsrecht besitzt
und die vollkommen frei von Rechten Dritter sind.

Für die Ausführung der Arbeiten ist Fachpersonal in
ausreichender Zahl einzusetzen. Hierbei ist darauf zu
achten, dass für die Ausführung sämtlicher Arbeiten
unsere Baustellenordnung in der jeweils gültigen
Fassung zu beachten ist, die dem ausführenden
Fachpersonal in geeigneter Form zur Kenntnis zu geben
ist.

Der Einsatz von Subunternehmern ist grundsätzlich nicht
erlaubt.

A2) KUNDENDIENST

Die Arbeiten werden in bewohnten Häusern ausgeführt.

Der Auftraggeber (AG) erwartet vom AN tatkräftige
Unterstützung bei den Bemühungen, berechtigten
Mieterwünschen zu entsprechen. Dazu gehören
insbesondere folgende Verpflichtungen:

1)  Alle Handwerker/Mitarbeiter des AN haben die
Verpflichtung, Kunden (Mietern) höflich und hilfsbereit
zu begegnen. In Gesprächen mit den Mietern ist das
Bemühen von Covivio Immobilien, um einen verbesserten
Kundendienst herauszustellen.

2)  Die Mieter sind rechtzeitig vor Durchführung der
Arbeiten zu verständigen, ggf. durch Aushang im
Treppenhaus oder auch individuelle Terminvereinbarung
mit dem einzelnen Mieter.

3)  Arbeiten sind gemäß bauzeitenplan durchzuführen.
Sofern die Frist aus Gründen, die der AN nicht zu
vertreten hat, nicht einzuhalten ist, ist der AG
unverzüglich zu unterrichten.

4)  Möbel und sonstiges Mietereigentum, Bodenflächen
und angrenzende Bauteile etc. im Bereich der
auszuführenden Arbeiten und ggfs. im Treppenhaus sind
durch Folie, evtl. Schaltafeln oder Ähnliches zu
schützen.

A3) PREISE

Die, für die Ausführung von Leistungen nach diesem EPA,
hier festgeschriebenen Preise gelten für
Reparaturarbeiten bis zum Rechnungsbetrag von höchstens
3.000,- EURO einschl. Mehrwertsteuer je
Einzeleinzelfall.

Soweit und sobald Überschreitungen absehbar sind, ist
hierüber der Abteilung Einkauf des AG ein schriftliches
Angebot einzureichen und eine gesonderte Vereinbarung
zu treffen.

In den Einheitspreisen sind sämtliche Kosten, wie
Lohn-, Material- und Nebenkosten enthalten,
insbesondere auch:

1)  Koordination / Terminabsprache(n) mit dem(den)
Mieter(n) / Kundenbetreuer(n) /  Bauleiter(n)

2)  sämtliche Fahrt- und Transportkosten,

3)  sämtliche tariflichen Zulagen wie z.B. Schmutz-
und Staubzulagen, Zulagen für ekelerregende Arbeiten
etc.,

4)  die Gestellung, Vorhaltung und spurlose
Entfernung aller erforderlichen Gerüste und
Absperrungen (ggf. auch Warnschilder) bis zu einer Höhe
der Arbeitsbühne von 2 m; die Mitbenutzung der Gerüste
ist allen mit Reparaturarbeiten beschäftigten Firmen
kostenlos zu gestatten,

5)  Befestigungsmittel aller Art; Hilfsstoffe wie
Nägel, Bindedraht und Kleinmaterial, sowie alle
Baustoffe, die zur kompletten Erstellung der Leistung
erforderlich sind,

6)  die Abdeckung von Einrichtungsgegenständen zum
Schutz vor Beschädigung und Verschmutzung

7)  das, ggf. tägliche, Säubern der Arbeitsstelle

8)  der Ausbau und Abtransport sowie die
ordnungsgemäße Entsorgung, einschließlich Kippgebühren,
sämtlichen Bauschutts und aller alter, schadhafter
Teile. Teile, für die sich der AG eine generelle oder
einzelfallbezogene Prüfung vorbehalten hat, sind bis zu
diesem Zeitpunkt, längstens jedoch für die Dauer von 10
Wochen, vom AN vorzuhalten und dürfen erst danach
entsorgt werden.

9)  Alle weiteren Nebenleistungen, die zur Erfüllung
der in den Leistungspositionen beschriebenen
Hauptleistungen, unter Beachtung aller einschlägigen
Vorschriften, erforderlich sind, im EPA aber nicht
gesondert aufgeführt sind.

Erforderliche Leistungen, die in den nachfolgenden
Leistungspositionen nicht enthalten sind, sind der
Abteilung Einkauf des AG möglichst vor Ausführung zur
Genehmigung aufzugeben und bei Rechnungslegung mit
einem "Z" zu kennzeichnen. Die Preise für derartige
Zusatzleistungen sind auf der Kalkulationsbasis der
Einheitspreise zu kalkulieren. Diese Z-Positionen sind
so ausreichend und umfassend zu beschreiben, dass
sowohl eine sachlich-fachliche als auch eine
kalkulatorische Nachprüfung durch den AG gewährleistet
ist, hierzu gehört insbesondere die Angabe der
verfahrenen Stunden.

Die Einheitspreise des EPA sind Nettopreise. Sie gelten
zuzüglich der zum jeweiligen
Leistungserbringungszeitpunkt gültigen Mehrwertsteuer.

A4) ABRECHNUNG

Soweit im Rahmen eines Auftrags zwei oder mehr
Positionen dieses EPA ausgeführt werden, die
gleichartige (identische) Teilleistungen überlappend
enthalten, darf lediglich eine dieser Positionen in
vollem Umfang abgerechnet werden. Die zweite bzw.
weitere Positionen sind dann mit einem Anteiligen Preis
als Z-Position in Rechnung zu stellen

Maßgebend für die Abrechnung ist das nach
Fertigstellung der Arbeiten durch den AN zu nehmende
Aufmaß, sowie die Bestätigung des Mieters bzw. bei
Leerwohnungen die Bestätigung des zuständigen
Kundenbetreuers/Bauleiters, dass die Leistungen
durchgeführt wurden.

Das testierte Aufmaß bzw. die Bestätigung ist vom AN
mit der Schlussrechnung einzureichen. Ausgenommen
hiervon sind Vorgänge, die über unsere
Handwerkerkopplung  (HWK) abgerechnet werden; in diesen
Fällen sind die Aufmaße/Bestätigungen vom AN, im Rahmen
der gesetzlichen Vorschriften, vorzuhalten und, auf
Verlangen  des AG, jederzeit innerhalb von 7
Kalendertagen zur Prüfung einzureichen.

Der AG ist berechtigt, jederzeit ein gemeinsames Aufmaß
zu verlangen.

A5) Nachhaltigkeit

Als eines der führenden Wohnungsunternehmen sehen wir
uns mit unseren Partnern in der Verantwortung im Thema
Nachhaltigkeit: Es ist unsere Pflicht,
Wirtschaftlichkeit, Umweltverträglichkeit und
Lebensqualität miteinander in Einklang zu bringen. Dazu
gehört selbstverständlich auch, das Klima zu schützen,
Ressourcen effizient zu nutzen und den Menschen ein
angenehmes Lebensumfeld zu gestalten. Dazu möchten wir
beitragen mit unserem Denken und Handeln, mit den
verwendeten Produkten und Lösungen. Dabei geben wir
innerhalb unserer EPAs dementsprechend
umweltverträgliche Produkte als Standard vor und
verweisen auf die sachgemäße Handhabung und Entsorgung
im Rahmen der von uns beauftragten Arbeiten.

A6) SONSTIGES

Die in diesen Bedingungen festgelegten Pflichten hat
der AN jedem Dritten aufzuerlegen, dessen er sich zur
Erfüllung dieser Pflichten bedient. Die
Einheitspreisabkommen dürfen weder ganz noch teilweise
in irgendeiner Form Dritten entgeltlich oder
unentgeltlich zugänglich gemacht werden

*Hinweis*
B)  ALLGEMEINE TECHNISCHE VORBEMERKUNGEN
 ======================================================
==============================
B1) ALLGEMEINES

Für Lieferung und Ausführung gelten neben dem
Leistungsverzeichnis in aktuell gültiger Fassung:

1.  Die neuesten DIN-Vorschriften, VDE- und
VDI-Richtlinien, Verordnungen und die zugehörigen
technischen
  Regeln,

2.  die Vorschriften, Regeln, Merkblätter und
Informationen der zuständigen Behörden z. B.
Bauaufsicht,
  Gewerbeaufsicht, Brandverhütung, TÜV, ZÜS,
Berufsgenossenschaften und Versorgungsbetriebe,

3.  die Bestimmungen der Gerüstbauordnung,

4.  die Festlegungen des jeweiligen
Werkstoffherstellers. Die Werkstoffe müssen den
geforderten  Bedingungen der Leistungsbeschreibung
entsprechen.

B2) FACHSPEZIFISCHE NACHWEISE

Fachspezifische Nachweise, z. B. für den Umgang mit
Asbest, PAK und dergleichen sind auf Anforderung des AG
jederzeit und umgehend zu erbringen.

Bei wesentlichen Änderungen z. B. Ausscheiden eines
befähigten Mitarbeiters oder Auslaufen eines
befristeten Nachweises (Unternehmerzulassung beim Amt
für Arbeitsschutz) ist der AN verpflichtet dies
unverzüglich beim AG schriftlich anzuzeigen und ggf.
angebotene Aufträge abzulehnen. Ebenso sind die jeweils
gültigen Unfallverhütungsvorschriften zu beachten und
unbedingt einzuhalten.

B3) GEBÄUDESCHÄDEN

Falls dem AN bei der Durchführung von Reparaturarbeiten
weitere Gebäudeschäden bekannt werden (auch an anderen
Gewerken), so hat er dem zuständigen Kundenbetreuer
oder Bauleiter des AG hierüber umgehend zu
unterrichten.

B4) LAGER- UND ABSTELLFLÄCHEN

Die Errichtung von Lager- und Arbeitsplätzen ist mit
der jeweiligen Bauleitung vorher abzustimmen. Baustoffe
und Bauteile dürfen nicht in den Treppenhäusern
und/oder auf anderen Verkehrsflächen gelagert werden.
Bauschutt darf grundsätzlich nicht im Gebäude gelagert
werden.

B5) BEDINGUNGEN FÜR DIE ENTSORGUNG VON ABFÄLLEN

Der AN ist verpflichtet, die beim AG im Rahmen seiner
Auftragsabwicklung anfallenden Abfälle in sein Eigentum
zu übernehmen und diese ordnungsgemäß und sofort als
Abfallerzeuger zu entsorgen. Zu diesem Zweck hat er die
einschlägigen Gesetze, Verordnungen, technischen Regeln
und sonstigen öffentlich-rechtlichen Vorschriften und
Auflagen, insbesondere das Kreislaufwirtschafts- und
Abfallgesetz sowie die Nachweisverordnung, einzuhalten.
Eine Zwischenlagerung von Abfällen ist verboten.

Sollten die für den Transport und die Entsorgung
erforderliche Genehmigungen erlöschen, ist dies dem AG
unverzüglich schriftlich mitzuteilen. Mit Übernahme der
Abfälle durch den AN gehen Eigentum, Gefahr,
Verkehrssicherungspflicht und öffentlich-rechtliche
Verantwortung auf diesen über.

Der AG behält sich vor zu prüfen, ob der AN seinen
Pflichten nachgekommen ist. Hierzu kann der AG
innerhalb der gesetzlichen Aufbewahrungspflicht
Einsicht nehmen in die vom AN nach
öffentlich-rechtlichen Vorschriften zu führenden
Abfallregister und in die (Sammel-)
Entsorgungsnachweise und Übernahmescheine, dessen
Vorlage bzw. Einsichtnahme der AN zu bewirken hat.

Der AN hat zur Abdeckung aller - sowohl seiner als auch
die des AG - sich aus der Abfallbeseitigung ergebenden
Haftungsrisiken unter Einschluss des
Umwelt-Haftungsrisikos auf seine Kosten eine
Haftpflichtversicherung in ausreichender Höhe für
Personen-, Sach- und Vermögensschäden abzuschließen und
dem AG auf Verlangen nachzuweisen. Diese Regelung lässt
die Haftung des AN unberührt.

*Hinweis*
C) Besondere technische Vorschriften
=======================================================
=================

Der Auftragnehmer hat die Möglichkeit ein
gleichwertiges anderes Erzeugnis zu verarbeiten, wobei
der Nachweis der Gleichwertigkeit durch den
Auftragnehmer zu erbringen ist.

Vor Ausführung der Arbeiten sind die alten
Holzdielenfußböden vom AN auf Beschaffenheit hin zu
überprüfen.

Die Wahl der Unterlagsmaterialien richtet sich nach dem
ausgewählten Boden und der Beschaffenheit des
Untergrundes (z. B. Estrich, Holz, usw.). Hier sind die
Vorgaben des Herstellers bei der Auswahl der
Untergrundsmaterialien zu beachten und einzuhalten.
Dies gilt auch für die Verlegerichtlinen des
Herstellers.

Dokumentation:

Bei Leistungen, die nach Fertigstellung nicht mehr
sichtbar bzw. prüfbar sind, ist durch den AN eine
Fotodokumentation den Abrechnungsunterlagen
unaufgefordert beizulegen. Ansonsten können die
Leistungen nicht vergütet werden.

Nach Abschluss der Arbeiten ist der Entsorgungsnachweis
der Bauleitung vorzulegen.

Reinigung:

Sämtliche verschmutzte Flächen sind nach der Entfernung
der alten Bodenbeläge zu reinigen.
Verschmutzungen im Treppenhaus sind nach den Arbeiten
restlos zu entfernen. Es muss ggf. feucht gewischt
werden.

Anzeigepflicht des Auftragnehmers und Schadstoffe:

Beim Entfernen eines Oberbodens können Schadstoffe
freigesetzt werden. Z. B. Asbeststaub beim Herausreißen
alter asbesthaltiger Flex-Platten, PVC- und CV-Beläge
sowie bei PAK-haltigen schwarzen Klebstoffen.

Der Auftragnehmer ist verpflichtet Arbeiten, bei denen
Schadstoffe freigesetzt werden können, umgehend der
örtlichen Bauleitung zu melden.

Zudem ist dem zuständigen "staatlichen Amt für
Arbeitsschutz" bekannte Schadstoffe mindestens 14 Tage
vor Ausführungsbeginn entsprechend den vorgegebenen
Formularen die Arbeit anzuzeigen und eine Kopie dieser
Anzeige der zuständigen Bauleitung vor
Ausführungsbeginn vorzulegen.

Sollten während der Arbeiten vorher nicht bekannte
Schadstoffe auftreten, so ist dies unverzüglich der
Bauleitung zu melden. Bis zur Klärung mit dem Bauleiter
sind die Arbeiten einzustellen.

Sämtliche erforderlichen Arbeitsschutzeinrichtungen,
insbesondere die zur Gefahrenabwehr beim Ausbau von
Materialien, sind mit den entsprechenden
Einheitspreisen vergütet.

Beim Umgang mit Gefahrenstoffen (Asbest, PAK, PCB,
usw.) sind insbesondere
- die Gefahrenstoffverordnung "GefStoffV",
- und die technischen Richtlinien für Gefahrstoffe
"TRGS" einzuhalten.
Arbeitsschutzrichtlinien und Handlungsanleitungen der
BG sind zu beachten!

Für die Vorarbeiten bei alten PAK-Klebstoffen,
Bitumenkleber und Sultiflaugeklebstoffen ist vom
Auftraggeber kein an- oder abschleifen erlaubt.

Produktvorgaben:

Für alle Arbeiten sind handelsübliche, normgerechte
Materialien bester Fabrikate zu verwenden.
Über das Material muss der AN das uneingeschränkte
Eigentumsrecht besitzen, so dass es frei von Rechten
Dritter ist.

Für die nachstehend beschriebenen Vorarbeiten sind die
folgenden Produkte der Firmen zu verwenden:

a) Thomsit,
b) Bostik,
c) Uzin,
d) Schönox,
e) Joka
f) Ardex

oder gleichwertig in Absprache mit dem AG.

Lagerhölzer und Bodendielen sind vor dem Einbau, sofern
nicht vorbehandelt, grundsätzlich umweltfreundlich
fäulnisschützend allseitig zu imprägnieren. Bei
vorbehandeltem Holz sind Schnittstellen nachträglich zu
imprägnieren.

Die Anstrichverträglichkeit des Holzschutzmittels muss
nachgewiesen sein. Bei bläueempfindlichen Hölzern ist
der Bläueschutz, auch beim Leistenmaterial, auszuführen
und kann entweder mit dem Holzschutz eingebracht werden
oder getrennt vom Holzschutz im ersten Grundanstrich
enthalten sein. Die Kosten sind in den Einheitspreisen
enthalten.

Nachhaltigkeit

Es sollen Materialien verwendet werden die unter
ökonomisch,-ökologischen Gesichtspunkten ausgewählt
sind und dem Thema Nachhaltigkeit entsprechen. Die
verwendeten Materialien müssen untereinander
verträglich sein und müssen folgende Zertifikate
und/oder Normen enthalten:

Vorstriche/Grundierung
EC1 GEV-Emicode (sehr emissionsarm)
Giscode D1 (Lösemittelfrei nach TRGS 610)
Blauer Engel (emissionsarm, lösemittelarm)

Klebstoffe:
EC1 GEV-Emicode (sehr emissionsarm)
Giscode D1 (Lösemittelfrei nach TRGS 610)
Blauer Engel (emissionsarm, lösemittelarm)

Spachtelmassen:
EC1 R1 plus (sehr emissionsarm)
Blauer Engel (emissionsarm, lösemittelarm)

Nachweise sind auf Anfrage des AG vorzulegen

#### Abschnitt 01.01 Rückbauarbeiten

**01.01.0010 Fest verklebte Bodenbeläge aufnehmen und entsorgen**
*** Bedarfsposition ohne GB
Fest verklebte Bodenbeläge, Bahnenware oder Platten
jeglicher Art, mit und ohne Schaumstoffrücken,
aufnehmen und entsorgen. Verunreinigungen, alte
Spachtelmassen- und Klebstoffrückstände und Farben
mechanisch bis aufs tragfähige Korn entfernen und
reinigen.
Menge: 1,000 m²

**01.01.0020 Lose verlegte Bodenbeläge**
*** Bedarfsposition ohne GB
Lose verlegte Bodenbeläge, Bahnenware oder Platten
jeglicher Art, mit und ohne Schaumstoffrücken aufnehmen
und entsorgen. Verschmutzungen sowie Klebereste sind
vom Unterboden restlos und bis zur tragfähigen Schicht
zu entfernen.
Menge: 1,000 m²

**01.01.0030 Zulage: Bodenbeläge in mehreren Schichten aufnehmen und entsorgen**
*** Bedarfsposition ohne GB
Bodenbeläge in mehreren Schichten aufnehmen und
entsorgen als Zulagezu den Positionen 01.01.0010 und
01.01.0020

Übereinander verlegte Bodenbeläge bis zu zwei Schichten
aufnehmen und entsorgen als Zulage.

Nur in Abstimmung mit der Bauleitung.
Menge: 1,000 m²

**01.01.0040 Fest verklebtes Parkett aufnehmen und entsorgen**
*** Bedarfsposition ohne GB
Fest verklebtes Parkett aufnehmen und entsorgen.
Verunreinigungen, alte Spachtelmassen- und
Klebstoffrückstände und Farben mechanisch bis aufs
tragfähige Korn entfernen und reinigen. Hier ist
unbedingt Augenmerk auf eine ggf. vorhandene
Schadstoffbelastung zu legen. Im Zweifelsfall sind die
Arbeiten umgehend einzustellen und die Bauleitung zu
informieren.
Menge: 1,000 m²

**01.01.0045 Fest verschraubte Holzspanplatten aufnehmen und entsorgen**
*** Bedarfsposition ohne GB
Vorhandene fest verschraubte Spanplatten aufnehmen und
entsorgen.
Menge: 1,000 m²

**01.01.0050 Schwimmend verlegte Holzspanplatten aufnehmen und entsorgen**
*** Bedarfsposition ohne GB
Vorhandene schwimmend verlegte Spanplatten aufnehmen
und entsorgen.
Menge: 1,000 m²

**01.01.0060 Laminatboden aufnehmen und entsorgen**
*** Bedarfsposition ohne GB
Vorhandenen Laminatboden einschl. der
Trittschalldämmung und ggf. Dampfsperre aufnehmen und
entsorgen.
Menge: 1,000 m²

**01.01.0075 Viertelstäbe aus Holz aufnehmen und entsorgen**
*** Bedarfsposition ohne GB
Viertelstäbe aus Holz aufnehmen und entsorgen.
Befestigungsmaterialien, Nägel und Schrauben entfernen.
Menge: 1,000 m

**01.01.0080 Nicht tragfähige Spachtelungen entfernen**
*** Bedarfsposition ohne GB
Nicht tragfähige Spachtelungen aufnehmen und entsorgen.
Verschmutzungen sind vom Unterboden restlos zu
entfernen.

Die Arbeiten sind zu dokumentieren.
Menge: 1,000 m²

**01.01.0150 Fußbodendielung aufnehmen und entsorgen**
*** Bedarfsposition ohne GB
Menge: 1,000 m²

**01.01.0160 Schadhafte Lagerhölzer aufnehmen und entsorgen**
*** Bedarfsposition ohne GB
Schadhafte Lagerhölzer aufnehmen und entsorgen.
Menge: 1,000 m

#### Abschnitt 01.02 Vorarbeiten

**01.02.0010 Wachs-, Bohner-, Trennschichten entfernen und reinigen.**
*** Bedarfsposition ohne GB
Vorhandene Wachs-, Bohner- bzw. Trennschichten von
alten Nutzböden durch geeignete mechanische Maßnahmen
entfernen und Bodenflächen reinigen.
Menge: 1,000 m²

**01.02.0040 Risse und Fugen im Estrich verschließen**
*** Bedarfsposition ohne GB
Risse und Fugen im Estrich ggf. erweitern und Staub
gründlich entfernen. Mit einem 2-Komponenten- Gießharz
fachgerecht kraftschlüssig verschließen, ggf.
grundieren. Estrich-Sanierklammern / Wellenverbinder
nach Angaben des Herstellers quer zum Riss einlegen.
Vor der Durchhärtung trockenen Quarzsand einstreuen.

Die Arbeiten sind zu dokumentieren.
Menge: 1,000 m

**01.02.0050 Estrichschäden bis 0,5 m² ausgleichen**
*** Bedarfsposition ohne GB
Estrichschäden in der Estrichoberfläche, z.B.
kleinteilige Ablösungen von der Oberfläche und kleinere
Ausbrüche (keine strukturellen Schäden) bis 0,5 m² mit
standfester Masse ausgleichen. Incl. Reinigung und
Grundierung.
Menge: 1,000 St.

**01.02.0055 Estrichausbrüche bis 0,5 m² beiarbeiten**
*** Bedarfsposition ohne GB
Estrichausbrüche nur in Teilflächen bis 0,5 m²
Einzelgröße. Untergrund nach DIN 18365 auf Verlegereife
prüfen. Schadhaften Estrich aufnehmen und Untergrund
reinigen. Estrich flächenbündig mit einem
Schnellestrich fachgerecht neu erstellen.

Die Arbeiten sind zu dokumentieren.
Menge: 1,000 St

**01.02.0060 Estrichausbrüche ab 0,5 m² beiarbeiten**
*** Bedarfsposition ohne GB
Estrichausbrüche nur in Teilflächen ab 0,5 m²
Einzelgröße. Untergrund nach DIN 18365 auf Verlegereife
prüfen. Schadhaften Estrich aufnehmen und Untergrund
reinigen. Estrich flächenbündig mit einem
Schnellestrich fachgerecht neu erstellen.

Die Arbeiten sind zu dokumentieren.
Menge: 1,000 m²

**01.02.0070 Trockenestrichsystem verlegen**
*** Bedarfsposition ohne GB
Ausgleichen des Untergrundes mittels
Siliperl-Dämmstoffschüttung Körnung  0-4mm oder
gleichwertig, Einbaudicke bis 30 mm. Planeben abziehen
mittels Abziehlehren. Druckfeste Holzweichfaserplatte
als Dämmschicht mit Fasoperl A8, 8 mm oder
gleichwertig, dicht aneinanderstoßend unter Vermeidung
von Kreuzfugen abdecken. Darauf Perlcon TE oder
gleichwertig Trockenestrichelement 25 mm entsprechend
den Hersteller Verlegevorschriften verlegen.
Menge: 1,000 m²

**01.02.0075 Zulage zu Trockenestrichsystem je 10 mm Mehrstärke**
*** Bedarfsposition ohne GB
Zulage zu Trockenestrichsystem je 10mm Mehrstärke der
Schüttung
Menge: 1,000 m²

**01.02.0080 Estrich verlegefertig vorbereiten**
*** Bedarfsposition ohne GB
Untergrund nach DIN 18365 auf Verlegereife prüfen.
Verunreinigungen, alte Spachtelmassen- und
Klebstoffrückstände sowie Farben mechanisch bis aufs
tragfähige Korn entfernen und reinigen.
Menge: 1,000 m²

**01.02.0100 Estrich mit Bitumenkleber verlegefertig vorbereiten**
*** Bedarfsposition ohne GB
Estrich mit Bitumenkleber verlegefertig vorbereiten.

Lose Klebstoffrückstände entfernen.
Ein zusätzliches Schleifen ist nicht erforderlich.
Estrich mit Bitumenkleber mit 2-K-
Epoxid-Haftgrundierung vorstreichen.
Oberfläche im frischen Zustand mit Quarzsand der
Körnung 0,2- 0,6 mm gleichmäßig abstreuen.
Nach Durchtrocknung lose Quarzkörnchen entfernen.
Nach Trocknung Untergrund mit Glätt- und Nivelliermasse
min. 2mm spachteln.

Nur in Abstimmung mit der Bauleitung.

Arbeitsschutzrichtlinien und Handlungsanleitungen der
BG sind zu beachten!
Menge: 1,000 m²

**01.02.0110 Estrich mit Sulfitablaugeklebstoffe verlegefertig vorbereiten**
*** Bedarfsposition ohne GB
Estrich mit Sulfitablaugeklebstoffe verlegefertig
vorbereiten.

Lose Klebstoffrückstände entfernen.
Ein zusätzlichen Schleifen ist nicht erforderlich.
Estrich mit Sulfitlaugeklebstoffe mit 2-K-
Epoxid-Haftgrundierung vorstreichen.
Oberfläche im frischen Zustand mit Quarzsand der
Körnung 0,2- 0,6 mm gleichmäßig abstreuen.
Nach Durchtrocknung lose Quarzkörnchen entfernen.
Nach Trocknung Untergrund mit Glätt- und Nivelliermasse
min. 2mm spachteln.

Nur in Abstimmung mit der Bauleitung.

Arbeitsschutzrichtlinien und Handlungsanleitungen der
BG sind zu beachten!
Menge: 1,000 m²

**01.02.0120 Holzdielenboden verlegefertig für Verlegeplatten vorbereiten**
*** Bedarfsposition ohne GB
Holzdielenboden verlegefertig für den Einbau
vonVerlegeplatten vorbereiten

Untergrund auf Verlegereife prüfen.

Knarrende Dielen der Holzfußbodenflächen zusätzlich
verschrauben. Alten Anstrich bzw. Anstrichreste und
Pflegeschichten von Holzfußböden abschleifen, gründlich
absaugen und reinigen. Ggf. vorhandene Lüftungsringe
entfernen und Löcher schließen. Ggf, große Fugen
verschließen.
Menge: 1,000 m²

**01.02.0121 Holzdielenboden verlegefertig für Verlegeplatten vorbereiten**
*** Bedarfsposition ohne GB
Knarrende Dielen der Holzdielenbodenfläche sind zu
verschrauben. Alte Anstriche bz. Anstrichreste und
Pflegeschichten von Holzböden nach Bedarf abschleifen
mit Rücksprache der Bauleitung
Menge: 1,000 m²

**01.02.0130 Holzdielenboden verlegefertig für Spachtelarbeiten vorbereiten und abschleifen.**
*** Bedarfsposition ohne GB
Holzdielenboden verlegefertig für Spachtelarbeiten
vorbereiten und abschleifen.

Untergrund auf Verlegereife prüfen.

Knarrende Dielen der Holzfußbodenflächen zusätzlich
verschrauben.
Alten Anstrich bzw. Anstrichreste und Pflegeschichten
von Holzfußböden abschleifen, gründlich absaugen und
reinigen. Ggf. vorhandene Lüftungsringe entfernen und
Löcher schließen. Ggf, große Fugen verschließen.
Menge: 1,000 m²

**01.02.0160 Vorhandene Verlegeplatten verlegefertig vorbereiten**
*** Bedarfsposition ohne GB
Untergrund auf Verlegereife prüfen und reinigen.
Knarrende Span- der OSP-Platten verschrauben.
Verunreinigungen, Klebstoffrückstände und Farben
mechanisch restlos entfernen.
Menge: 1,000 m²

**01.02.0170 Dispersionsgrundierung auftragen**
*** Bedarfsposition ohne GB
Dispersionsgrundierung auftragen. Verlegereifen
Untergrund nach DIN 18365 mit Dispersionsgrundierung
nach Herstellervorschriften auftragen.

Produkt: Mapei Primer G oder gleichwertig
Menge: 1,000 m²

**01.02.0171 Dispersionsgrundierung - hochkonzentriert -auftragen**
*** Bedarfsposition ohne GB
Dispersionsgrundierung - hochkonzentriert - vor
Spachtelarbeiten auf Renovieruntergründen auftragen.
Nach Herstellervorschriften Dispersionsgrundierung auf
verlegereifen Untergrund nach DIN 18365 .

Geeignet auf Fliesenbelägen, Beschichtungen,
Gussasphaltestrichen, Terrazzoböden, Spanplatten P4-P7,

OSB 2 bis OSB 4 Platten, Holzdielenböden sowie
Altuntergründen mit vollflächig fest anhaftenden,
wasserfesten Klebstoffresten, Calciumsulfat- und andere
gipsbasierten Untergründen

Produkt: Mapei Eco Prime T Pro / Joka JK 03 oder
gleichwertig
Menge: 1,000 m²

**01.02.0180 Zweikomponentige Epoxidharz-Grundierung auftragen und absanden**
*** Bedarfsposition ohne GB
Zweikomponentige Epoxidharz-Grundierung zur Absperrung
zementärer Estriche und Betonuntergründe, die eine
überhöhte Restfeuchtigkeit aufweisen sowie zur
Verfestigung leicht sandender und oberflächig labiler
Untgergründe auftragen. Verlegereifen Untergrund nach
DIN 18365 mit 2-K-Epoxidharz-Grundierung (entfernen:
als Saugminderung und Haftvoranstrich) nach
Herstellerangaben auftragen. Vor der Durchhärtung mit
trockenem Quarzsand einstreuen.

Nur auf ausdrückliche Anweisung der Bauleitung.

Die Arbeiten sind zu dokumentieren.

Produkt: Mapei Primer MF oder gleichwertig
Menge: 1,000 m²

**01.02.0190 Zementäre Spachtelung, selbstverlaufend auftragen bis 10 mm mittlerer Schichtdicke**
*** Bedarfsposition ohne GB
Zementäre Spachtelung, selbstverlaufend auftragen.
Spachtelung zum Ausgleichen, Spachteln und Nivellieren
von Estrichen, Schnellestrichen und Rohbetondecken.
Auch als Dünnestrich und Verbundausgleich. Auftrag auf
verlegereifen Untergrund nach DIN 18365 unter Beachtung
der Herstellervorschriften.

Schichtstärke im Mittel bis 10mm (Mindeststärke 2mm)
Menge: 1,000 m²

**01.02.0201 Zulage Zementäre Spachtelung, selbstverlaufend auftragen je 5 mm mittlerer Schichtdicke**
*** Bedarfsposition ohne GB
Zulage Zementäre Spachtelung, selbstverlaufend
auftragen. Auftrag nach Verstellervorschrift ggf. mit
Zwischengrundierung..

Zulage je  5 mm mittlere Schichtstärke

Nur in Abstimmung mit der Bauleitung
Menge: 1,000 m²

**01.02.0202 Zulage Zementäre Spachtelung, selbstverlaufend auftragen ab 20 mm mittlerer Schichtdicke incl. Quarzsand**
*** Bedarfsposition ohne GB
Zulage zur zementären Spachtelung, selbstverlaufend
auftragen für mittlere Schichten größer 20 mm unter
Beimischung von Quarzsand nach Herstellervorschrift

Nur in Abstimmung mit der Bauleitung!
Menge: 1,000 m²

**01.02.0205 Grundierspachtelung füllend / nicht selbsverlaufend**
*** Bedarfsposition ohne GB
Füllende, zementäre1K Dispersionsgrundierung für
renovierungsbedürftige und fugenhaltige Untergründe,
als Spachtelgrundierung

Produkt: Uzin PE 650 oder gleichwertig
Menge: 1,000 m²

**01.02.0210 Standfeste zementäre Spachtelung auftragen.**
*** Bedarfsposition ohne GB
Standfeste zementäre Spachtelung auftragen. z.B. zum
Nivellieren und Verfüllen von Löchern sowie
Vertiefungen oder zum Anspachteln von
Höhenunterschieden in verschiedenen Räumen etc. unter
Beachtung der Herstellervorschriften auf verlegereifen
Untergrund nach DIN 18365

Die Ausführung ist in der Regel  nicht vollflächig.

Die Arbeiten sind zu dokumentieren

Nur auf Anweisung der Bauleitung
Menge: 1,000 m²

**01.02.0220 Faserverstärkte Spachtelung, selbsverlaufend auftragen bis 10 mm mittlere Schichtstärke**
*** Bedarfsposition ohne GB
Faserverstärkte, zementäre Spachtelung,
selbstverlaufend auftragen. Spachtelung, elastisch und
faserverstärkt zum Ausgleichen, Spachteln und
Nivellieren von Holzdielenböden, Verlegeplatten und
Trockenausbauelemente. Auftrag auf verlegereifen
Untergrund nach DIN 18365 unter Beachtung der
Herstellervorschriften.

Schichtstärke im Mittel bis 10mm (Mindeststärke 3 mm)

Material Mapei Fiberplan Xtra oder gleichwertig
Menge: 1,000 m²

**01.02.0231 Zulage faserverstärkte Spachtelung, selbstverlaufend auftragen ab 20 mm mittlere Schichtstärke**
*** Bedarfsposition ohne GB
Zulage zur faserverstärkten Spachtelung,
selbstverlaufend auftragen für mittlere Schichten
größer 20 mm unter Beimischung von Quarzsand nach
Herstellervorschrift
Menge: 1,000 m²

**01.02.0232 Zulage faserverstärkte Spachtelung, selbstverlaufend auftragen je 5 mm mittlere Schichtdicke**
*** Bedarfsposition ohne GB
Zulage faserverstärkte, zementäre Spachtelung,
selbsverlaufend auftragen. Auftrag nach
Herstellervorschrift ggf. mit Zwischengrundierung.

Zulage je 5 mm Mittlere Schichtstärke

Nur in Abstimmung mit der Bauleitung

Material:  Mapei Fiberplan Xtra oder gleichwertig
Menge: 1,000 m²

**01.02.0240 Holzspanplatte 19 mm verschraubt**
*** Bedarfsposition ohne GB
Holzspanplatte bis 19 mm auf vorbereiteten Untergrund
verlegen.

Holzspanplatte V 100, Dicke: 19 mm stark, mit Nut und
Feder liefern und auf gesundem aber ausgetretenen
Fußboden entsprechend den Herstellervorschriften
verschraubt verlegen. Schraubenköpfe und Plattenstöße
mit Holzspachtelmasse spachteln.
Menge: 1,000 m²

**01.02.0245 Holzspanplatte 19 mm schwimmend**
*** Bedarfsposition ohne GB
Holzspanplatte schwimmend verlegen.

Holzspanplatte V 100, Dicke: 19 mm stark mit Nut und
Feder liefern, schwimmend auf einer 12 mm dicken
Trittschalldämmplatte Fasoperl TS (System Perlite
Trockenestrich) entsprechend den Herstellervorschriften
verlegen.
Menge: 1,000 m²

**01.02.0250 Holzspanplatte 22 mm verschraubt**
*** Bedarfsposition ohne GB
Holzspanplatte 22 mm auf vorbereitetem Untergrund
verlegen.

Holzspanplatte V 100, Dicke: 22 mm stark, mit Nut und
Feder liefern und auf gesundem aber ausgetretenen
Fußboden entsprechend den Herstellervorschriften
verschraubt verlegen. Schraubenköpfe und Plattenstöße
mit Holzspachtelmasse spachteln.
Menge: 1,000 m²

**01.02.0255 Holzspanplatte 22 mm schwimmend**
*** Bedarfsposition ohne GB
Holzspanplatte schwimmend verlegen.

Holzspanplatte V 100, Dicke: 22 mm stark mit Nut und
Feder liefern, schwimmend auf einer 12 mm dicken
Trittschalldämmplatte Fasoperl TS (System Perlite
Trockenestrich) entsprechend den Herstellervorschriften
verlegen.
Menge: 1,000 m²

**01.02.0260 Holzspanplatte 24 mm verschraubt**
*** Bedarfsposition ohne GB
Holzspanplatte 24 mm auf vorbereitetem Untergrund
verlegen.

Holzspanplatte V 100, Dicke: 24 mm stark, mit Nut und
Feder liefern und auf gesundem aber ausgetretenen
Fußboden entsprechend den Herstellervorschriften
verschraubt verlegen. Schraubenköpfe und Plattenstöße
mit Holzspachtelmasse spachteln.
Menge: 1,000 m²

**01.02.0265 Holzspanplatte 24 mm schwimmend**
*** Bedarfsposition ohne GB
Holzspanplatte schwimmend verlegen.

Holzspanplatte V 100, Dicke: 24 mm stark mit Nut und
Feder liefern, schwimmend auf einer 12 mm dicken
Trittschalldämmplatte Fasoperl TS (System Perlite
Trockenestrich) entsprechend den Herstellervorschriften
verlegen.
Menge: 1,000 m²

**01.02.0270 Holztüre ohne Schallex kürzen und wieder einhängen**
*** Bedarfsposition ohne GB
Holztüre ohne Schallex kürzen und wieder einhängen.
Zimmer- bzw.Wohnungseingangstüren ohne
Schallex-Einbauten aushängen und auf Einbauhöhe des
neuverlegten Belags kürzen, bzw. beihobeln und wieder
einhängen.
Menge: 1,000 St

**01.02.0280 Unifloor - Jumpax Nature**
*** Bedarfsposition ohne GB
Unifloor - Jumpax Nature gemäß Herstellervorschriften
liefern und verlegen. Zweilagiges Trockenestrichsystem
inkl. PE-Folie als Trennlage zum vorhandenen Boden.
Aufbauhöhe 14,5 mm zur Egalisierung von Unebenheiten
bis 3 mm.

Oder gleichwertig in Abstimmung mit der Bauleitung.
Menge: 1,000 m²

**01.02.0290 Unifloor - Jumpax Classic**
*** Bedarfsposition ohne GB
Unifloor - Jumpax Classic gemäß Herstellervorschriften
liefern und verlegen. Zweilagiges Trockenestrichsystem
inkl. PE-Folie als Trennlage zum vorhandenen Boden.
Aufbauhöhe 10,0 mm zur Egalisierung von Unebenheiten
bis 3 mm. Mit integrierter Styroporunterlage und
Aluminiumschicht für höhere Anforderungen an Wärme- und
Feuchtigkeitsisolierung.

Oder gleichwertig in Abstimmung mit der Bauleitung.
Menge: 1,000 m²

**01.02.0300 Unifloor - Eco Pearls**
*** Bedarfsposition ohne GB
Unifloor - Eco Pearls gemäß Herstellervorschriften
liefern und verlegen. Ausgleichschüttung bis 18 cm Höhe
für Unifloor - Jumpax

Die Abrechnung erfolgt über Raummaß

Material Uniflor - Eco Pearls oder gleichwertig

Abstimmung mit der Bauleitung.
Menge: 1,000 m3

**01.02.0370 Lagerhölzer 6 / 8 cm**
*** Bedarfsposition ohne GB
Lagerhölzer 6/ 8 cm, aus gesundem, trockenen
Fi/Ta-Holz, umweltfreundlich fäulnisgeschützt liefern,
waagerecht verlegen und verkeilen, einschl. der
Unterlage mit 333-er Dachpappe.
Menge: 1,000 m

**01.02.0380 Lagerhölzer 8 / 10 cm**
*** Bedarfsposition ohne GB
Lagerhölzer 8/10 cm, aus gesundem, trockenen Fi/
Ta-Holz, umweltfreundlich fäulnisgeschützt liefern,
waagerecht verlegen und verkeilen, einschl. der
Unterlage mit 333-er Dachpappe.
Menge: 1,000 m

**01.02.0390 Fußbodendielung 21 mm an vorhandenen Boden anpassen**
*** Bedarfsposition ohne GB
Fußbodendielung aus Fi/ Ta- Holz mit Nut und Feder, als
Unterkonstruktion für weiteren Bodenaufbau

Stärke: 21 mm
Menge: 1,000 m²

**01.02.0400 Fußbodendielung 24 mm, sonst wie vor**
*** Bedarfsposition ohne GB
Fußbodendielung aus Fi/ Ta- Holz mit Nut und Feder, als
Unterkonstruktion für weiteren Bodenaufbau

Stärke: 24 mm
Menge: 1,000 m²

**01.02.0410 Fußbodendielung 27 mm, sonst wie vor**
*** Bedarfsposition ohne GB
Fußbodendielung aus Fi/ Ta- Holz mit Nut und Feder, als
Unterkonstruktion für weiteren Bodenaufbau

Stärke: 27 mm
Menge: 1,000 m²

**01.02.0415 Fußbodendielung 32 mm, sonst wie vor**
*** Bedarfsposition ohne GB
Fußbodendielung aus Fi/ Ta- Holz mit Nut und Feder, als
Unterkonstruktion für weiteren Bodenaufbau

Stärke: 32 mm
Menge: 1,000 m²

**01.02.0500 Mineralwolle 50 mm**
*** Bedarfsposition ohne GB
Mineralwolle 50 mm dick, in Bahnen liefern und
verlegen.
Menge: 1,000 m²

**01.02.0510 Mineralwolle 100 mm**
*** Bedarfsposition ohne GB
Mineralwolle 100 mm dick, in Bahnen liefern und
verlegen.
Menge: 1,000 m²

**01.02.0515 Einbau eines Armierungsgewebes für kritische Untergründe**
*** Bedarfsposition ohne GB
Einbau eines Armierungsgewebes für kritische
Untergründe und zur Überbrückung unterschiedlicher
Untergründe.

Das Gewebe ist systemkonform auszuwählen.

Nur nach vorheriger Absprache mit der Bauleitung
Menge: 1,000 m²

**01.02.0520 OSB-3-Verlegeplatte, 12 mm stark, verschraubt**
*** Bedarfsposition ohne GB
OSB-3-Verlegeplatte, mit Nut
und Feder liefern und auf gesundem,
aber ausgetretenen Fußboden,
entsprechend den Herstellervorschriften,
verschraubt verlegen.
Stärke: 12 mm
Bei doppelter Verlegung (längs und quer) ist die Fläche
doppelt zu verrechnen.
Menge: 1,000 qm

**01.02.0530 OSB-3-Verlegeplatte, 15 mm stark, verschraubt**
*** Bedarfsposition ohne GB
OSB-3-Verlegeplatte, wie vor
beschrieben verlegen, jedoch
Stärke: 15 mm
Menge: 1,000 qm

**01.02.0540 OSB-3-Verlegeplatte, 18 mm stark, verschraubt**
*** Bedarfsposition ohne GB
OSB-3-Verlegeplatte, wie vor
beschrieben verlegen, jedoch
Stärke: 18 mm
Menge: 1,000 qm

**01.02.0550 OSB-3-Verlegeplatte, 22 mm stark, verschraubt**
*** Bedarfsposition ohne GB
OSB-3-Verlegeplatte, wie vor
beschrieben verlegen, jedoch
Stärke: 22 mm
Menge: 1,000 qm

**01.02.0555 OSB-3-Verlegeplatte, 22 mm stark, schwimmend**
*** Bedarfsposition ohne GB
OSB-3-Verlegeplatte,
mit Nut und Feder, mind. 22 mm stark,
schwimmend auf einer 12 mm dicken,
Trittschalldämmplatte einschließlich, Fasoperl TS,
System Perlite Trockenestrich oder gleichwertig.
entsprechend den Herstellervorschriften
verlegen.
Menge: 1,000 qm

**01.02.0590 Ofenecke an vorhandenen Fußboden angleichen**
*** Bedarfsposition ohne GB
Ofenecke an vorhandenen Fußboden angleichen. Dazu
Estrich ausstemmen, Schutt entsorgen und
Unterkonstruktion an den vorhandenen Boden angepasst
herstellen.
Menge: 1,000 m²

**01.02.0600 Einbau eines Randdämmstreifens zur Vermeidung von Schallbrücken**
*** Bedarfsposition ohne GB
Einbau eines Randdämmstreifensan aufgehenden Bauteilen
zur Vermeidung des Einlaufens der Spachtelmasse in
Anschlussfugen und zur Vermeidung von Schallbrücken

Die Verwendung ist auf Nachfrage nachzuweisen
Menge: 1,000 m

**01.02.0610 Türschwelle anspachteln**
*** Bedarfsposition ohne GB
Türschwelle anspachteln als Höhenausgleich zu anderen
Bodenbelägen oder zum Übergang in andere Räume.

Nur auf Anweisung der Bauleitung mit anschließender
Dokumentation.
Menge: 1,000 m²
